# Gebäudereinigung
Angebotsaufforderung (GAEB DA XML 3.2, DA83)
Projekt: 2025-812A9-041
Währung: EUR
Nebenangebote zugelassen: ja
Vergabeart: Öffentliche Ausschreibung
Eröffnung: 14.04.2026 09:00:00
Ende der Zuschlagsfrist: 29.05.2026
Abgabeort: www.evergabe-online.de
Auftraggeber: Wasserstraßen- und Schifffahrtsverwaltung, Westdeutsche Kanäle, Münsterstraße 77, 48431 Rheine; Vergabenummer: 2025-812A9-041
Erstellt mit: GXML Toolbox V3.3 R20210630, iTWO_64 V10.0.894, 09.03.2026

## Los 3: Schleuse Venhaus, Hesselte und Gleesen
Datum: 09.03.2026

### Abschnitt 1 Gebäudereinigung an den Schleusen und Betriebs- und Gerätelager

#### Unterabschnitt 1.1 Schleuse Venhaus

*Hinweis: Adresse:*
Schleuse Venhaus
Schleusenstraße
48480 Spelle

**1.1.10 Zweimal wöchentlich (dienstags und freitags)**
- Alle Böden, PVC und Fliesen feucht wischen und die Flecken entfernen
- Die Sanitäreinrichtungen desinfizierend reinigen (Hock-WC und Handwaschbecken)
- Papier- und Abfallbehälter leeren. Der eingesammelte Abfall ist in die vom Auftraggeber bereitgestellte Container zu entsorgen. Die Mülltrennung ist zu beachten
Menge: 104,000 St

**1.1.20 Zusätzliche Grundreinigung einmal monatlich**
- Fensterbänke, Fensterrahmen sowie
- Lichtschalter
- Schränke
- Oberflächen von sonstigem Mobiliar bis Griffhöhe
- Telefonapparate und EDV  Monitore
- Papier- und Abfallbehälter von innen und außen
- Bilderrahmen, Wandleisten und ähnliches feucht abwischen und reinigen
- Bestuhlung absaugen und ebenfalls feucht abwischen und reinigen
- Flecken und Griffspuren an den Türen, Schränken und an den Wänden entfernen
- Spinnengewebe entfernen
- Sechs Fenster putzen
Menge: 12,000 St

#### Unterabschnitt 1.2 Schleuse Hesselte

*Hinweis: Adresse:*
Schleuse Hesselte
Zur Hesselter Schleuse
48488 Emsbüren

**1.2.10 Einmal wöchentlich (an einem festen Tag)**
- Alle Böden, PVC und Fliesen feucht wischen und die Flecken entfernen
- Die Sanitäreinrichtungen desinfizierend reinigen (Hock-WC und Handwaschbecken)
- Papier- und Abfallbehälter leeren. Der eingesammelte Abfall ist in die vom Auftraggeber bereitgestellte Container zu entsorgen. Die Mülltrennung ist zu beachten
Menge: 52,000 St

**1.2.20 Zusätzliche Grundreinigung einmal monatlich**
- Fensterbänke, Fensterrahmen sowie
- Lichtschalter
- Schränke
- Oberflächen von sonstigem Mobiliar bis Griffhöhe
- Telefonapparate und EDV  Monitore
- Papier- und Abfallbehälter von innen und außen
- Bilderrahmen, Wandleisten und ähnliches feucht abwischen und reinigen
- Bestuhlung absaugen und ebenfalls feucht abwischen und reinigen
- Flecken und Griffspuren an den Türen, Schränken und an den Wänden entfernen
- Spinnengewebe entfernen
- Sechs Fenster putzen
Menge: 12,000 St

#### Unterabschnitt 1.3 BGL Hesselte

*Hinweis: Adresse:*
BGL Hesselte
Zur Hesselter Schleuse
48488 Emsbüren

**1.3.10 Zweimal wöchentlich (dienstags und freitags)**
- Alle Böden, PVC und Fliesen feucht wischen und die Flecken entfernen
- Die Sanitäreinrichtungen desinfizierend reinigen (Hock-WC, Urinal Becken und Handwaschbecken)
- Papier- und Abfallbehälter leeren. Der eingesammelte Abfall ist in die vom Auftraggeber bereitgestellte Container zu entsorgen. Die Mülltrennung ist zu beachten
Menge: 104,000 St

**1.3.20 Zusätzliche Grundreinigung einmal monatlich**
- Fensterbänke, Fensterrahmen sowie
- Lichtschalter
- Schränke
- Oberflächen von sonstigem Mobiliar bis Griffhöhe
- Telefonapparate und EDV  Monitore
- Papier- und Abfallbehälter von innen und außen
- Bilderrahmen, Wandleisten und ähnliches feucht abwischen und reinigen
- Bestuhlung absaugen und ebenfalls feucht abwischen und reinigen
- Flecken und Griffspuren an den Türen, Schränken und an den Wänden entfernen
- Spinnengewebe entfernen
- Drei Fenster putzen
Menge: 12,000 St

#### Unterabschnitt 1.4 Neue Schleuse Gleesen

*Hinweis: Adresse:*
Zur Gleesener Schleuse 20
48488 Emsbüren

*Hinweis: Hinweis zur Schleuse Gleesen*
Für das Los 3 „Schleuse Gleesen“ gilt, dass Reinigungskräfte aus Sicherheitsgründen ausschließlich in Begleitung eines Mitarbeiters des Auftragnehmers Zugang zum Gelände erhalten.

Der Zutritt ist nur im Zeitfenster zwischen 07:00 Uhr und 11:00 Uhr möglich.

Die Reinigung erfolgt einmal im Monat, jeweils am ersten Freitag. Die genaue Uhrzeit der Durchführung wird im Rahmen der Auftragserteilung individuell abgestimmt und verbindlich festgelegt.

**1.4.10 Einmal monatlich**
- Alle Böden, PVC und Fliesen feucht wischen und die Flecken entfernen
- Die Sanitäreinrichtungen desinfizierend reinigen (Hock-WC, Urinal Becken und Handwaschbecken)
- Papier- und Abfallbehälter leeren. Der eingesammelte Abfall ist in die vom Auftraggeber
- Fensterbänke, Fensterrahmen sowie
- Lichtschalter
- Schränke
- Oberflächen von sonstigem Mobiliar bis Griffhöhe
- Telefonapparate und EDV  Monitore
- Papier- und Abfallbehälter von innen und außen
- Bilderrahmen, Wandleisten und ähnliches feucht abwischen und reinigen
- Bestuhlung absaugen und ebenfalls feucht abwischen und reinigen
- Flecken und Griffspuren an den Türen, Schränken und an den Wänden entfernen
- Spinnengewebe entfernen
- Drei Fenster putzen
Menge: 12,000 St
